# Außenanlagen
Angebotsaufforderung (GAEB 90, DA83)
Vergabenummer: A047990025814
Eröffnung: 16.06.26 00:00
Ende der Zuschlagsfrist: 15.07.26
Währung: EUR
Auftraggeber: Bundesrepublik Deutschland vertreten durch

## Zusätzlicher Text
1. ALLGEMEINE BESCHREIBNG DER LEISTUNG

Lage:

Die Autobahnmeisterei Trockau in Oberfranken befindet sich am Kilometer
322,4 der BAB A9. Auf der Liegenschaft der AM Trockau (Fl.-Nr.601, Gem.
Trockau) wird im östlichen Bereich in unmittelbarer Nähe des
Dienstgebäudes ein Anbau einer Technikzentrale geplant.

Bestand:

Das bestehende Dienstgebäude der Autobahnmeisterei Trockau erstreckt
sich insgesamt über drei aufgehende Geschosse. Diese sind: das Erd-,
1.Ober- und Dachgeschoss.
Der Gebäudebestand ist vollständig unterkellert. Im Nord-Osten befindet
sich ein Tiefkeller mit ca. 2,00m unterhalb des regulären Kellerniveaus.
Die Ausdehnung des Gebäudebestandes beträgt ca. 25,70m in der Länge, bei
einer Breite von etwa 10,80m und einer Bruttogrundfläche von etwa 278m2.

Nutzung und bauliche Massnahme:

In einem Abstand von etwa 4,50m zum Gebäudebestand, ist nach Osten hin
der Anbau einer Technikzentrale geplant. Die maximale Länge des
Erweiterungsbaus beträgt etwa 9,20m in der Länge und etwa 7,20m in der
Breite bei einer Bruttofläche von ca. 65m2.
Der Erweiterungsbau ist unterkellert. Die Fläche des neuen
Untergeschosses beträgt hierbei ca. 150m2.
Im Erdgeschoss des Erweiterungsbaus ist ein mit dem Untergeschoss
verbundener Bereich "Absaugung","Batterie" und ein eigenständiger Raum
"Notstrom" untergebracht.
Im Untergeschoss befindet sich der Heizraum mit dem zugehörigen
Lagerraumfür Heizmittel und ein Raum für einen Pufferspeicher über zwei
Geschosse (KG und EG).
Die energetische Versorgung des Gebäudes erfolgt in Form einer
Hackgutanlage. Die Nennwärmeleistung dieser Heizungsanlage wird nach
Vorgabe des Fachplaners insgesamt etwa 500 KW (2 x 250 KW) betragen. Das
Untergeschoss wird in WU-Beton (Ortbeton) errichtet.
Im Obergeschoss werden die tragenden und raumabschließenden Bauteile,
wie Wände, Pfeiler, Stützen, die Decke über dem Untergeschoss, in
Mauerwerks- bzw. Stahlbetonbauweise hergestellt.
Das Dach wird als extensives Gründach mit einem 40cm
Dachrandabschlussprofil errichtet.
Die Fassaden sind verputzt (Fassaden- und Sockelputz).
Am Gebäudebestand werden im Zuge der geplanten Baumaßnahme keine
Veränderungen an den vorhandenen, tragenden oder aussteifenden Bauteilen
vorgenommen.

Für die Bauzeit wird eine ausreichende Versorgung mit Baustrom und
Bauwasser vorgesehen.

## Zusätzlicher Text
2. ANGABEN ZUR BAUSTELLE

ALLGEMEIN

Die Zufahrt zur Liegenschaft der Autobahnmeisterei Trockau erfolgt über
die BAB A9, an Kilometer 322,4 von westlicher Seite. Die Baustelle, die
sich im Osten des Grundstückes befindet, wird ausschließlich über die
Nordflanke befahren. Der Hofbereich und die Zufahrten sind jederzeit
freizuhalten, da die Autobahnmeisterei zu jeder Zeit voll einsatzfähig
bleiben muss und die Zufahrten als Flucht- und Arbeitswege nutzt.
Es stehen keine Parkflächen auf der Hoffläche zur Verfügung.
Als Lagerflächen sind nördlich des neu geplanten Gebäudes Bereiche
ausgewiesen. Die Aufteilung der Lagerflächen erfolgt in Abstimmung mit
der Bauleitung.
Der Verbrauch von Wasser, Abwasser, Strom, etc. werden vom Auftraggeber
übernommen. Ein Anschluß für Baustrom und Bauwasser ist in unmittelbarer
Gebäudenähe vorhanden.
Ein WC ist vom AN zu stellen.

Ergänzend zur VOB/B §4

- Es stehen Strom- und Wasseranschlüsse zur Verfügung.
- Die Kosten für Strom und Wasser werden vom AG übernommen.

Die erforderlichen Entnahmeeinrichtungen werden durch den AN erstellt
und sind zur Mitbenutzung für alle Gewerke einzurichten, vorzuhalten,
gewartet und
demontiert.
Für Strom- und Wasseranschlüsse sind eigene geeichte Meßeinrichtungen
vorzuhalten. Der Verbrauch ist zu protokollieren und direkt an den
Bereitsteller zu
übermitteln.

## Zusätzlicher Text
3. ANGABEN ZUR AUSFÜHRUNG

AUßENANLAGEN

Die Außenanlage um die bereits errichtete Technikzentrale beinhaltet
u.a. folgende Leistungen:

Einbau von Tragschichten für Asphaltarbeiten und
Pflasterflächen mit Granitstein
Herstellung einer Treppenanlage vom UG zum OG entlang einer Bestandmauer
Einbau von Entwässerungsrinnen und Anschlüssen
Geländemodellierung mit Auftrag von Oberboden
Gehölzpflanzungen
Rasenansaat

INFO ERDARBEITEN (Vorgewerk Rohbau)

Im gesamten Baufeldbereich wurden in erheblichem Umfang Auffüllungen
vorgenommen. Bestehend aus: Künstliche Auffüllungen, Sande mit
Toneinschaltungen (Verwitterungshorizont), Sandstein mit Tonlagen
(Eisensandstein).
Für die benötigte Baugrube wurde der Bestandsboden, bestehend aus wie
o.g. zwei Schichten, in benötigter Tiefe abgetragen und notwendige
Böschungen
und Arbeitsräume hergestellt. Der Aushub wurde an angegebener Stelle
gelagert und beprobt. Das Material wurde teils abgefahren und entsorgt
und teils zum Wiederverfüllen der nicht überbauten Flächen verwendet.
Gegen Osten ist ein Teil des Aushubs als neue Böschung anzulegen. Das
restliche Material wird auf eine Deponie abtransportiert. Als
Lagerfläche sind nördlich des Gebäudes Bereiche ausgewiesen. Die
Aufteilung der Lagerflächen erfolgt in Abstimmung mit der Bauleitung.

HINWEISE ZUR DOKUMENTATION

Die Einhaltung der Qualität der Lieferstoffe im Erdbau
ist durch Kontrollprüfungen bei Anlieferung und nach Einbau der
Bodengemische gemäß Anforderungen der ZTVT-StB95 nachzuweisen.
Zusätzlich sind aktuelle Nachweise der abfallrechtlichen
Unbedenklichkeit vorzulegen.

Der Auftragnehmer hat dem Auftraggeber den Nachweis über die
Gütesicherung der zu liefernden Stoffe und Bauteile entsprechend den
betreffenden DIN-Normen zu erbringen. Diese Forderung gilt als erfüllt,
wenn die Stoffe oder Bauteile das Gütezeichen einer anerkannten
Güteschutzgemeinschaft tragen. Die Zusicherung über die Eignung der
angebotenen Stoffe und Bauteile gilt für den vorgesehenen
Verwendungszweck mit dem Angebot als erbracht.

ABRECHNUNG

Jedem Massenansatz ist die Aufmaßblatt-Nummer voranzustellen, aus dem
der Ansatz stammt.

Vor der Erstellung der ersten Aufmassblätter und der ersten
Abschlagsrechnung hat sich der AN mit der Bauleitung in Verbindung zu
setzen und die Form der Aufmaße und Abrechnungsunterlagen zu
vereinbaren. Aufmaße und Rechnungen, die entgegen der Vereinbarung
aufgestellt und an die Bauleitung eingereicht werden, gehen ungeprüft
zur Neuaufstellung zurück.

Auf Grundlage der aufgestellten Aufmaßblätter hat der AN
Abrechnungspläne (z.B. Lagepläne) zu erstellen und dem AG bzw. der
Bauoberleitung in 2-facher Form zusammen mit den Abrechnungsunterlagen
zur Verfügung zu stellen. Eine gesonderte Vergütung erfolgt hierfür
nicht.

## Zusätzlicher Text
4. AUSFÜHRUNGSUNTERLAGEN

ÜBERGABE VON UNTERLAGEN UND AUSFÜHRUNGSZEICHNUNGEN

Die Ausführungszeichnungen werden in Papierform dem AN 1-fach übergeben.
Auf Wunsch können vorhandene CAD-Zeichnungen, zumeist Grundriss- und
Schnittzeichnungen auch im DXF-/DWG-Format übergeben werden.

BAUABLAUFPLAN

Der Auftragnehmer hat einen Bauablaufplan als Balkenplan über seine
vertraglichen Leistungen zu erstellen, anhand dessen die Einhaltung der
Vertragsfristen nachgewiesen und überwacht werden kann.
Die Festlegungen des Auftraggebers, z.B. zur baufachlichen oder
terminlichen Koordinierung mit den übrigen Leistungsbereichen, sind zu
berücksichtigen. Bei Änderungen der Vertragsfristen oder bei erheblichen
Abweichungen von sonstigen Festlegungen ist der Plan unverzüglich zu
bearbeiten.
Der Plan ist dem Auftraggeber 12 Werktage nach Auftragserteilung, bei
Überarbeitung unverzüglich jeweils digital, im PDF-Format zu übergeben.

DURCH DEN AN ZU ERSTELLENDE UNTERLAGEN:
BAUTAGEBUCH

Es wird festgelegt, dass der Auftragnehmer ein Bautagebuch zu führen
hat.

KOORDINATION DER ARBEITEN AUF DER BAUSTELLE

Bei dem Bauvorhaben wird die Baustellenverordnung - BaustellV -
angewendet.
Es ist ein Sicherheitskoordinator nach BaustellV tätig.
Er hat ebenso die Aufgabe, auf mögliche Nichteinhaltung der Vorschriften
des Arbeitsschutzes hinzuweisen.
Diese Hinweise, der Sicherheits- und Gesundheitsplan sowie eine für die
Baustelle gültige Baustellenordnung sind zu beachten.
Die Sprache auf der Baustelle ist deutsch.
Beschäftigt der Auftragnehmer Personen, die der deutschen Sprache nicht
mächtig sind, so hat er sicherzustellen, dass eine dolmetschende Person
anwesend ist.

REGIEBERICHTE

Die Regieberichte sind wöchentlich vorzulegen und unterzeichnen zu
lassen.
Regiearbeiten sind nur in Ausnahmefällen und nur nach ausdrücklicher
Anordnung der Bauleitung vorzunehmen.
Spätestens am Ende der Arbeitswoche sind die Regieberichte im Original
vorzulegen, sonst werden diese nicht anerkannt.

BAUSTELLENBESPRECHUNG

Der Auftragnehmer hat zu den Baustellenbesprechungen, die der
Auftraggeber regelmäßig durchführt, einen bevollmächtigten,
deutschsprachigen und fachkundigen Vertreter zu entsenden.
Die Besprechungen finden jeweils wöchentlich, sowie nach Bedarf statt.

ANORDNUNG VON STUNDENLOHNARBEITEN

Mit der Ausführung der im Leistungsverzeichnis vorgesehenen
Stundenlohnarbeiten ist erst nach schriftlicher Anordnung des
Auftraggebers zu beginnen.
Der Umfang der im Einzelfall zu erbringenden Leistungen wird bei der
Anordnung festgelegt.
Die Stundenlohnzettel sind wöchentlich einzureichen.

## Zusätzlicher Text
5. ZUSÄTZLICHE TECHNISCHE VERTRAGSBEDINGUNGEN (ZTV)

Ausführungsbedingungen/ Baustellenzufahrt

Für die Zufahrt zur Autobahnmeisterei kann den Firmen gegen Nachweis ein
Handsender (Fernbedienung) für das Haupttor übergeben werden, so dass
der Zugang zur Baustelle auch außerhalb der Dienststunden der
Autobahnmeisterei möglich ist. Der Auftragnehmer ist dann dafür
verantwortlich, dass das Haupttor außerhalb der offiziellen
Dienststunden der Autobahnmeisterei nach Arbeitsende zuverlässig
verschlossen wird.

Samstagsarbeit ist nach Anmeldung möglich.

Beeinträchtigungen der Benutzung oder des Betriebes vorhandener Anlagen
sind zu vermeiden.

Sauberkeit auf der Baustelle

Die Baustelle, der Baustellenbereich, deren Umfeld und die vom
Auftragnehmer genutzten privaten und öffentlichen Verkehrsflächen sind
sauber zu halten.
Der Auftragnehmer ist dafür verantwortlich, dass die von ihm, seinen
Subunternehmern oder einem von ihm beauftragten Dritten (z.B.
Lieferanten) verursachten Verunreinigungen umgehend beseitigt werden.
Eine Verschmutzung von Boden und Grundwasser ist auszuschließen.
Farbreste, Säure, Laugen und sonstige Wasser gefährdende Stoffe dürfen
nicht in die Kanalisation geleitet werden.
Bei Nichteinhaltung behält sich der AG vor, die anfallenden Kosten für
die Reinigung auf alle auf der Baustelle tätigen Firmen umzulegen.

Lager- und Arbeitsplätze

Lager- und Arbeitsplätze stehen nur begrenzt zur Verfügung. Diese werden
von der örtlichen Bauleitung zugewiesen.
Die eigene Baustelleneinrichtung des AN ist mit der Bauleitung
abzustimmen.
Die Festlegung ist verbindlich einzuhalten. Beabsichtigt der AN, von den
Festlegungen abzuweichen, hat er die Zustimmung der Bauleitung
einzuholen.
Die Lagerung chemischer und brennbarer Flüssigkeiten und Stoffe ist
genehmigungspflichtig und nur bedingt möglich.

Die Bauleistungen sind in enger Abstimmung mit der Bauleitung sowie den
für die Vor- und Folgeleistungen und gleichzeitig laufenden Arbeiten
zuständigen Auftragnehmern auszuführen.
Die baufachliche und terminliche Koordinierung ist zu berücksichtigen.

Baustelleneinrichtung und Einheitspreise

Es stehen keine Umkleide-, Aufenthalts- und Lagerräume im Gebäude zur
Verfügung.
Alle Preise für oben genannte Punkte und sonstige Baustelleneinrichtung,
z.B. deren Betrieb und Unterhalt, z.B. Hebewerkzeuge usw. sind in die
Einheitspreise mit einzukalkulieren.

Kampfmittel:

Durch den AG wurde 2012 eine Kampfmittelvorerkundung des Areals
durchgeführt.
Nach bisherigem Kenntnisstand gibt es keinen Verdacht auf Kampfmittel.

Besonderer Hinweis Ortseinsicht

Eine Besichtigung der Örtlichkeiten wird vor Angebotsabgabe empfohlen!
Hierzu kann ein Termin mit dem AG oder der AM Trockau,
Telefon 09246 / 9886 - 330 vereinbart werden.

Nachforderungen aufgrund räumlicher Gegebenheiten werden nicht
akzeptiert.

## Zusätzlicher Text
SCHUTZ VON PFLANZEN / BEWUCHS

Um das Baufeld der Neubauten gibt es einen zu erhaltenen Bewuchsbestand
(Bäume, Büsche, Hecken), der während der gesamten Bauzeit zu schützen
ist. Das Befahren von Grün- und Bewuchsflächen außerhalb des Baufeldes
sowie das Abladen von Müll und Unrat ist untersagt.

Als Schutzmaßnahme wird bauseits als Abgrenzung zum Baufeld ein
Biotopschutzzaun entlang der Bewuchsgrenze erstellt und während der
Dauer der gesamten Maßnahme vorhgehalten.

Absperrungen zum Schutze der Bewurzelungs-/ Bewuchsflächen müssen
erhalten bleiben und dürfen nicht umgesetzt werden.

## Außenanlagen
Datum: 22.05.26

### Abschnitt 01 Text nicht vorhanden !

#### Titel 01.01 Vorbereitende Arbeiten

**01.01.0010 Baustelleneinrichtung, Geräte- und Materialvorhaltung**
Baustelleneinrichtung:
Einrichten, Vorhalten und Bereitstellen aller für einen
geordneten Bauablauf notwendigen Geräte und
Einrichtungen, deren An- und Abtransport- sowie
Absprerr- und Sicherungsmaßnahmen u. deren laufende
Unterhaltung gem. den einschlägigen Vorschriften für
die Dauer der gesamten Bauzeit des ausgeschriebenen
Gewerkes, einschließlich Rückbau.
Die Vergütung erfolgt entsprechend des Baufortschritts.
Baustelleneinrichtungsflächen in Abstimmung mit der
Bauleitung.
Menge: 1,000 Psch

**01.01.0020 Baustellentoilette mobil einrichten, vorhalten und räumen.**
Baustellentoilette mobil, einrichten,
für die Dauer der eigenen Ausführungszeit vorhalten,
nach Beendigung der Baumaßnahme räumen.
Menge: 16,000 Wo

*Hinweis*
ASPHALT

**01.01.0030 Bauzaun**
Bauzaun aufstellen, vorhalten und nach Beendigung der
Baumaßnahme abbauen. Inkl. erforderliches öffnen und
schließen während der Bauphase.
Ein Umstellen im Bauverlauf ist einzukalkulieren.
als Fertigteilbauzaun einschl. Fundamenten aus
Betonfertigteilen, Elemente verschraubt,
Bodenabstand ca. 10cm, Zaunoberkante ca. 2,00m über
Boden.
Ausführung als Gitterzaun.
Menge: 50,000 m

**01.01.0040 Zulage Mehraufwand Abtragsarbeiten**
Zulage für Aufbruch- und Abtragsarbeiten infolge
vorhandener Bauwerke, z.B. Schächte, Fundamente
Menge: 10,000 Stk

**01.01.0050 Hindernis aus Beton. Abbruch Bagger**
Hindernis aus Beton,
abbrechen und laden, (< 80cm),
abräumen mit Bagger,
Abfuhr und Entsorgung wird gesondert
vergütet.
Mengenermittlung nach Aufmaß, Entsorgungsscheine werden
als Abrechnungsnachweis nicht anerkannt.
Umrechnungfaktor feste Masse m³ zu Tonne = 1:2,2
Menge: 10,000 m³

**01.01.0060 Asphl.Oberbau schneiden**
Bitumenhaltigen Oberbau schneiden,
Dicke der Befestigung bis 14 cm,
mit Fugenschneidegerät.
Menge: 30,000 m

**01.01.0070 Asphalt aufbrechen**
Position wie vor "Asphalt aufbrechen "
in Randbereichen einschließlich erforderlicher
Handarbeit,
Breite ca 1,5m,
jedoch Dicke der Befestigung bis 14cm
Menge: 25,000 m²

#### Titel 01.02 Bodenarbeiten

*Hinweis*
Das beigefügte Bodengutachten dient zur weiteren
Information.

Der Ausführungsplan ist Abrechnungsgrundlage.
Abweichungen vom Ausführungsplan sind zur Abrechnung in
einem gemeinsamen (AN und Bauleitung) Aufmaß
festzuhalten.

**01.02.0010 Planum Gesamtgelände**
Planum herstellen,
für Gesamtgelände des Geltungsbereiches der
Außenanlagen,
vor Auftrag von Oberboden und Tragschichten,
zulässige Abweichung von der Sollhöhe in cm 5,
Auf- und Abtrag +- 10cm,
Massenausgleich auf dem Gelände.

Transport zur Bereitstellungfläche und fachgerechte
Entsorgung wird gesondert vergütet.
Menge: 400,000 m²

**01.02.0020 Oberboden abtragen, laden, in Mieten, D 15 cm**
Oberboden DIN 18 300 abtragen (z.B. Bereich
Bockshügel),
Fläche teilw. geneigt bis 1:1,5
laden, fördern zur Bereitsstellungsfläche des AN und in
Mieten aufsetzen,
Abtragdicke im Mittel 20 cm.
(Umrechnung 2 t/m3)
Menge: 20,000 m³

**01.02.0030 Oberbodenauftrag 15cm**
Oberboden zwischengelagert, laden, transportieren,
profilgerecht auftragen,
Auftragsdicke bis 15 cm, für Vegationsfläche
Bodengruppe 3 DIN 18915
Transport von Bereitsstellungsfläche des AN ist mit
einzukalkulieren,
Abrechnung nach Auftragsfläche x Auftragsdicke.
Menge: 20,000 m³

**01.02.0040 Zulage zur Position Oberboden**
Zulage zur Position Oberboden profilgerecht auftragen,
Für geneigte Flächen bis 1:1,7
Menge: 100,000 m²

**01.02.0050 Oberbodenauftrag liefern und einbauen**
Oberboden liefern und profilgerecht auftragen,
Auftragsdicke 15cm
Eigenschaften des Oberbodens: humos, wasserdurchlässig,
frei von Dauerunkräutern aller Art.
Kein Einbau des gelieferten Oberbodens vor Freigabe
durch Bauleitung.
Abrechnung nach Auftragsfläche. Liefernachweise
erforderlich.
Menge: 50,000 m³

**01.02.0060 Boden lösen Aushub bis 1,50 m**
Boden zur Geländegestaltung
zur Herstellung des Rohplanums,
profilgerecht lösen und laden, Abfuhr und Deponierung
werden gesondert vergütet,
Abtrag ab Geländeoberfläche,
einschließlich Zwischenlagerung.

Aushub ab Geländeoberfläche,
Aushubtiefe bis 1,50 m,
Homogenbereich B1 / B2.

Die Abrechnung erfolgt über digitales Aufmaß.
(Umrechnung 2t/m3)
Menge: 50,000 m³

**01.02.0070 Boden Aushub bis 1,50 m**
Boden zur Geländegestaltung
profilgerecht lösen, laden, anfallende Stoffe zur
Geländemodellierung profilgerecht
einbauen und verdichten,
in Schichten bis 30 cm,
Förderweg bis 100m,
einschließlich etwaiger Zwischenlagerung und
Wiederaufnahme.

Aushub ab Geländeoberfläche,
Aushubtiefe bis 1,50 m,
Homogenbereich B1 / B2.

Die Abrechnung erfolgt über digitales Aufmaß.
(Umrechnung 2t/m3)
Menge: 50,000 m³

**01.02.0080 Zulage für Ausheben von Hand**
Zulage zu vorbeschriebener Bodenbewegung
für Ausheben von Hand,
wird nur nach vorheriger Vereinbarung mit der
Bauleitung vergütet.
Menge: 10,000 m³

**01.02.0090 Füllboden liefern**
Füllboden,
Bodenklasse 3-4,
nicht schadstoffbelastet Z0
verdichtbar, bindig,
liefern und lagenweise einbauen und verdichten,
EV2 > 45 MN/m2
Menge: 50,000 m³

**01.02.0100 Befestigung aufbrechen gebrochener Naturstein**
Ungebundene Befestigungen (z.b. Auffüllungen Bestand,
bzw. Auffüllungen des Hochbaus) aufbrechen,
aus gebrochenem Naturstein,
Dicke bis 100 cm,
Kalksteinschotter sandig, schluffig,
profilgerecht lösen, ggfls. zwischenlagern und wieder
aufnehmen, laden und im Baustellenbereich zur
Leitungsverfüllung oder als Bodenaustausch unter der
Tragschicht profilgerecht einbauen und verdichten,
in Schichten bis 30 cm,
Transportentfernung bis 100m.
Menge: 50,000 m³

#### Titel 01.03 Entsorgung

*Hinweis*
1. Hinweise zum Bereitstellen und Verladen der Abfälle
auf der Bereitstellungsfläche

Der Abtransport erfolgt durch den AN bzw. seinem dazu
fachlich geeigneten Nachunternehmer.

In die nachfolgenden Positionen sind alle für die
Entsorgung anfallenden Gebühren mit einzukalkulieren.

2. Abtransport von der Baustelle

Der Abtransport von der Baustelle erfolgt im
Übernahmescheinverfahren. Die Ladeflächen von
Transportfahrzeugen sind nach dem Beladen für die
Beförderung grundsätzlich abzuplanen. Kosten für eine
gegebenenfalls erforderliche Reinigung der
Transportbehältnisse und Fahrzeuge sind in die
Einheitspreise einzukalkulieren.

Die Fachkunde des Auftragnehmers und seiner
Nachunternehmer werden vorausgesetzt. Hierzu wird
insbesondere auf die einschlägigen Regelungen der
folgenden Vorschriften hingewiesen:

Kreislaufwirtschaftsgesetz (KrWG)
Nachweisverordnung (NachweisV)
Abfallverzeichnisverordnung (AVV)
Transportgenehmigungsverordnung (TgV)

Sofern aufgrund der Schadstoffbelastung der zu
entsorgenden Materialien keine besonderen
Nachweisverfahren erforderlich sind, wird die
Beförderung und der Transport mittels Übernahmescheinen
gegenüber dem Abfallerzeuger dokumentiert. Die
erforderlichen Nachweisformulare sind vom Auftragnehmer
zu liefern und zu erstellen. Sämtliche Kosten dafür
sind in die Einheitspreise einzukalkulieren.

Auf der Baustelle ist zum Beladen der
Transportfahrzeuge ein entsprechendes Ladegerät
vorzuhalten und zu betreiben.

In die Entsorgungspositionen sind vom AN die Kosten für
die Verwiegung und Gebühren für die Benutzung von
Autobahnen einzukalkulieren.

Erforderliche Reinigungen der Transportfahrzeuge und
Baumaschinen vor Verlassen der Baustelle sind vom AN in
die Einheitspreise der Entsorgungspositionen
einzukalkulieren.

3. Hinweise zur Verfahrensabwicklung

Bei den positionsbezogen, angegebenen Mengen handelt es
sich um eine durch Aufmaß ermittelte Vorabschätzung. Es
können sich bei der Ausführung Mengenänderungen in den
Einzelpositionen ergeben.

Der AN übergibt unmittelbar nach Auftragsvergabe die
vorbereiteten Verantwortlichen Erklärungen bezüglich
der anfallenden Abfallfraktionen dem AG zur
Unterschrift.

Ein Wechsel der Entsorgungsanlagen und der
Transportunternehmen ist der BÜ des AG mindestens 5
Tage vorher anzukündigen. Der AN hat zeitgleich mit der
Ankündigung vollumfänglich nachzuweisen, dass die
Abfälle in den vorgesehenen Entsorgungsanlagen
angenommen werden dürfen. Entstehende Kosten für die
Überprüfung der Zulässigkeit trägt der AN.
Der Wechsel bedarf der Zustimmung des AG.

4.Festlegung der Deklarationsanalytik

Die zur Entsorgung bereitgestellten Abfälle werden
gemäß LAGA PN 98 durch Mischproben untersucht.
Vor Beginn der Arbeiten hat der AN dem Gutachter
mitzuteilen, welche Deklarationsanalytik (RuVA-StB 01,
LAGA 1997 oder Bayerisches Eckpunktepapier) für die
Entsorgung der Abfälle erforderlich ist.

**01.03.0010 Tabellarische Zusammenstellung der Abfallentsorgung**
Tabellarische Zusammenstellung der von der Baustelle
entsorgten Abfälle. Die Form der Tabelle im
excel-Format wird von der örtlichen
Bauüberwachung/Fachbaueitung des AG vorgegeben.
Folgende Punkte sind zu erfassen:

- AVV-Nr. und Bezeichnung
- Übernahme- bzw. Wiegescheinnummer
- Tag des Abtransportes
- LKW-Kennzeichen
- Entsorgungstelle
- Haufwerks- und Positionsbezeichnung
Menge: 1,000 Psch

**01.03.0020 Abfall nicht gefährlich AVV170504 nicht schadstoffbelastet Z0 LKW AN transp. entsorgen Entsorg.-geb. AN**
Bau- und Abbruchabfälle, Boden, Steine und Baggergut,
nicht gefährlich, Abfallschlüssel nach AVV
(Abfallverzeichnis-Verordnung) 170504 Boden/Stein,
nicht schadstoffbelastet, Zuordnung Z 0 (mit
Fremdbestandteilen), nach Ersatzbaustoffverordnung EBV,
auf Bereitstellungsfläche lagernd, laden, mit LKW des
AN transportieren, entsorgen, max. Gesamtgewicht ohne
Beschränkung, zum Lager/zur Anlage nach Wahl des AN,
die Entsorgungsgebühren werden vom AN übernommen.
Menge: 50,000 t

**01.03.0030 Abfall nicht gefährlich AVV170504 schadstoffbelastet Z1.2 LKW AN transp. entsorgen Entsorg.-geb. AN**
Bau- und Abbruchabfälle, Boden, Steine und Baggergut,
nicht gefährlich, Abfallschlüssel nach AVV
(Abfallverzeichnis-Verordnung) 170504 Boden/Stein,
schadstoffbelastet, Zuordnung Z 1.2 (eingeschränkter
offener Einbau, in hydrogeologisch günstigen Gebieten),
nach Ersatzbaustoffverordnung EBV,
auf Bereitstellungsfläche lagernd, laden, mit LKW des
AN transportieren, entsorgen, max. Gesamtgewicht ohne
Beschränkung, zum Lager/zur Anlage nach Wahl des AN,
die Entsorgungsgebühren werden vom AN übernommen.
Menge: 50,000 t

**01.03.0040 Stoff 'Asphalt entsorgen '**
Abbruchmaterial aus bituminöser Befestigung entsorgen
'Abfallschlüssel gem. EAK 170302 '
Der Nachweis der geordneten Entsorgung ist
unmittelbar zu erbringen.
Die Gebühren zur Entsorgung sind vom AN zu übernehmen.
Menge: 20,000 t

**01.03.0050 Probenahme von Haufwerken**
Durchführung der Probenahme von Haufwerken durch
anerkanntes, unahängiges Prüfinstitut.
Die Probenahme und Einzelprobennahme hat gemäß der LAGA
- Mitteilung 32 - PN 98 zu erfolgen. Vorlegen der
Laborergebnisse und der Zuordnung in die
Schadstoffklasse für Material (Z-Klassifizierung).
Menge: 1,000 Stk

#### Titel 01.04 Befestigte Flächen

*Hinweis*
Das Baufeld ist abschnittsweise unterbaut (Lagerraum
Heizmittel, UG).
Die unterbaute Fläche weist im Außenbereich eine
Flächenlast von 10KN/m² auf.
Die Baufahrzeuge der ausführenden Firma sind vor der
Befahrung der BL zu melden. Die Freigabe zur Befahrung
wird mit dem Statiker abgestimmt.

Verdichtungsarbeiten über der unterbauten Fläche sind
immer statisch durchzuführen.

**01.04.0010 Doppelnoppenbahn**
Doppelnoppenbahn aus Spezial-PE mit aufkaschiertem
PE-Vlies, an senkrechte Bauteile als Bautenschutz im
Bereich von Auffüllungen anbringen.
Einbauhöhe über 30cm bis 100cm.
Menge: 50,000 m²

**01.04.0020 Bautenschutzmatte**
Schutzlage der Abdichtung von Dächern,
aus Bautenschutzmatten/-platten, aus Gummigranulat,
Dicke 10 mm, lose liefern und verlegen.
Überlappung 20 cm.
Menge: 50,000 m²

**01.04.0030 Planum wiederhers +/- 2 cm**
Planum herstellen
zur Aufnahme einer ungebundenen Tragschicht,
Auf- und Abtrag bis 5 cm,
zulässige Abweichung von der Sollhöhe +/- 2 cm.
Menge: 200,000 m²

**01.04.0040 Untergrund verd. Bodenkl.3 und 4**
Untergrund verdichten,
für Verkehrsflächen, Pflasterflächen, Fundamentflächen
Verformungsmodul EV2 mind. 45 MN/m2,
Bodenklassen 3 und 4.
Menge: 200,000 m²

**01.04.0050 Vlies 300g/qm**
Vlies 300g/qm
Geo- Textil Schutzvlies, thermisch verfestigt,
liefern und verlegen auf vorbereitetem Unterbau
mit Überlappung der Stöße min. 30 cm,
zur Trennung Unterbau-Tragschicht.
Menge: 50,000 m²

**01.04.0060 Geogitter als Bewehrungsgitter**
Asphalteinlage
Gitter zur Asphaltbewehrung, Typ HaTelit® BL 50, aus
hochmodulen Polyestergarnen und einseitig auflaminierter Bitumenbahn, oder gleichwertiger Art, liefern,
und nach der Einbauanleitung des Herstellers zwischen
Asphaltschichten oder auf Beton einbauen.
Durch die auflaminierte selbstklebende Bitumenbahn wird
neben der bewehrenden auch eine abdichtende
und spannungsabbauende Wirkung erzielt.
Um einen guten Schichtenverbund sicherzustellen, muss
der Verbundstoff vollständig mit einer
polymermodifizierten Bitumenbeschichtung (Bitumenanteil
= 65 %) ummantelt sein.
Technische Daten:
Die Asphaltbewehrung muss folgende Produkteigenschaften
erfüllen:
- Rohstoff des Bewehrungsgitters Polyester
- Bitumenanteil der polymermodifizierten
Bitumenbeschichtung = 65 %
- Gewicht der auflaminierten Bitumenbahn ca. 1,0 kg/m2
- Zugfestigkeit des Bewehrungsgitters (DIN EN 10319): ?
50/50 kN/m (längs/quer)
- Dehnung bei Nennfestigkeit (DIN EN 10319): ? 5 und =
12 %
- Maschenweite des Gitters: 40 x 40 mm

Die Asphalteinlage ist gemäß der Einbauanleitung des
Herstellers einzubauen.
Menge: 25,000 m²

*Hinweis*

**01.04.0070 Schottertragsch. Ausgleich**
Schottertragschicht ZTVT-StB
aus Schotter-Splitt-Sand-Gemisch, Körnung 0/56 mm,
- erdbautechnische Anforderung: weitgestufte
grobkörnige Böden nach DIN 18196,
- umwelttechnische Anforderung: Primärbaustoffe (nach
TL Gestein) oder Materialklasse BM-0
Schichtdicke nach Bedarf, als Ausgleichsschicht,
nach Absprache mit der Bauleitung.
Abrechnung über Soll-Ist-Vergleich (geliefertes
Material / eingebautem Material gem. Aufmaß)
Menge: 10,000 t

**01.04.0080 Frostschutzschicht 30 cm**
Frostschutzschicht ZTVT-StB
als 1. Tragschicht, in Verkehrsflächen BK 3,2
unter Asphaltflächen,
Verdichtungsgrad Ev2 120MN/m²
Baustoffgemisch für Frostschutzschichten
Gesteinskörnung TL Gestein  0/56 mm
abgerechnet wird nach Flächenaufmaß
Umrechnungsfaktor: t/m³ = 1/0,5
Schichtdicke 30 cm.
Menge: 120,000 m²

**01.04.0090 Schottertragschicht 15 cm**
Schottertragschicht ZTVT-StB,
in Verkehrsflächen BK 3,2
unter Asphaltflächen,
Verdichtungsgrad: 150 MN/m²
aus Schotter-Splitt-Sand-Gemisch,
Körnung 0/32 mm,
abgerechnet wird nach Flächenaufmaß
Umrechnungsfaktor: t/m³ = 1/0,5
Schichtdicke 15 cm.
Menge: 120,000 m²

**01.04.0100 kombinierte Frostschutz- und Tragschicht, 34 cm**
kombinierte Frostschutz-Schottertragschicht ZTVT-StB,
Körnung 0/32 mm,
in Verkehrsflächen BK 3,2
unter Pflasterflächen,
Verdichtungsgrad Ev2 120MN/m²
abgerechnet wird nach Flächenaufmaß
Umrechnungsfaktor: t/m³ = 1/0,5
Schichtdicke 34 cm.
Menge: 50,000 m²

**01.04.0110 Drainbeton Tragschicht**
Drainbeton Tragschicht
in einer Stärke von 8 - 15 cm herstellen.
Kornzusammensetzung Drainbeton: 2/8 mm Korn mit 200 kg
Portlandzement (CEM I 42.5) pro m3.
Die Drainbeton Tragschicht kann nur von Hand eingebaut
und mit Walze oder einem Handstampfer verdichtet
werden.
Im Drainbeton sind keine Dehnungsfugen notwendig.
Menge: 20,000 m²

**01.04.0120 Untergrund verdichten**
Untergrund verdichten,
für Belagsflächen und Einfassungen,
Verformungsmodul EV2 mind. 45 MN/m2.
Menge: 150,000 m²

**01.04.0130 Prüfung ZTVT-StB Verformung, dynamisch**
Kontrollprüfung ZTVT-StB
dynamisch
auf besondere Anordnung des AG
für Verformungsmodul
Planum oder Tragschicht ohne Bindemittel.
Festlegung der Punkte durch AG / Bauleitung
Vergütung nur bei erfolgreichem Prüfergebnis.
Menge: 2,000 Stk

**01.04.0140 Prüfung ZTVT-StB Verformung, statisch**
Kontrollprüfung ZTVT-StB
statisch
auf besondere Anordnung des AG
für Verformungsmodul
Planum oder Tragschicht ohne Bindemittel.
Festlegung der Punkte durch AG / Bauleitung
Vergütung nur bei erfolgreichem Prüfergebnis.
Menge: 2,000 Stk

**01.04.0150 Erschwerniszulage Arbeiten an Bebauung und Einbauten**
Erschwerniszulage Arbeiten an Bebauung und aufgehenden
Bauteilen.
Zulage für Arbeitserschwernisse und notwendigen
Handaushub und Einbau, die bei den Erdarbeiten,
Bodenverbesserung und dem Einbau der
Schottertragschichten/Frostschutzschichten entlang von
Gebäuden und Einfriedungen anfallen.
Dabei sind Aushubtiefen gemäß den Regelquerschnitten zu
beachten und zu berücksichtigen.
Aufmaß und Abrechnung erfolgt nach Abwicklung der
betroffenen Gebäudefront- bzw. Einfriedungslänge.
Alle Arbeitsschritte sind einzukalkulieren. Eine
Mehrfachvergütung pro Bauteilabwicklung erfolgt nicht.
Menge: 40,000 m

*Hinweis*

*Hinweis*
MATERIALBESCHREIBUNG - GRANIT
Vorbemerkungen für die Natursteinmaterialien
Für das oben genannte Bauvorhaben soll ein grauer
Granit, Mittelkorn zum Einsatz kommen.

Um einen reibungslosen Bauablauf zu gewährleisten, hat
der Lieferant zu bestätigen, dass nach Auftagseingang
die Lieferzeit weniger als 5 Wochen beträgt und bei
Nachbestellungen von Pflaster und Plattenmaterial
weniger als 2 Wochen und bei Werkstücken weniger als 7
Tage.

1. Zusätzliche technische Vertragsbedingungen

1.1. Allgemein
Im Hinblick auf die Auftragsvergabe wird besonderer
Wert auf die Farbe und die  Qualität, des durch den
Auftragnehmer zu liefernden Pflasters aus
Naturwerkstein gelegt. Dies betrifft sowohl die
mineralogisch-petrographischen und
technisch-petrographischen Gesteinseigenschaften als
auch die Oberflächenbearbeitung, die Maßhaltigkeit und
die Färbung der Naturwerksteine. Weitere Varianten,
Variationen oder ähnliche Materialien werden nicht
gewünscht, es sind die beschriebenen Gesteinsvarietäten
mit Ihren Mindestanforderungen und spezifischen
Erscheinungsbild anzubieten. Die Gleichwertigkeit ist
nachzuweisen.

Es wird darauf hingewiesen, dass der Auftragnehmer für
sämtliche Folge/ Mehrkosten aufkommt, sofern durch
Lieferschwierigkeiten oder durch qualitativ mangelhafte
Materialien, er dies zu verantworten hat.

Der Bauherr behält sich vor, die angelieferten
Natursteine von einem Sachverständigen inspizieren zu
lassen. Bei Verdachtsmomenten im Hinblick auf
unzureichende Gesteinsqualität und Bearbeitung wird das
Pflaster der Lieferung entnommen und auf Kosten des
Auftragnehmers durch einen vom Auftraggeber
festgelegten Sachverständigen
mineralogisch-petrographisch bzw. durch ein
festgelegtes Prüfinstitut technisch-physikalisch
überprüft sowie die Bearbeitung kontrolliert. Wenn die
Ergebnisse der Prüfung aufzeigen, dass die festgelegten
Kriterien bezüglich Gesteinsqualität und Bearbeitung
nicht eingehalten werden, gehen die Kosten der
Untersuchung zu Lasten des Auftragnehmers.

Der Auftraggeber behält sich das Recht vor, mangelhafte
Materialien zurückzuweisen und hierfür Ersatz zu
verlangen. Erst nach Freigabe des Pflasters und der
Einfassungen durch den Auftraggeber dürfen diese
eingebaut werden.

Werden keine gesonderten Produktangaben zu
Teilbeschreibungen des AG´s gemacht, welche den Zusatz
"oder gleichwertig" enthalten, wird festgelegt, dass
die bemusterten Produkte zur Ausführung kommen.

1.2. Nachweise/ Prüfzeugnisse:
Der Bieter hat folgende Nachweise/ Prüfzeugnisse
vorzulegen:
Bezugsquell
- Aktuelle Prüfzeugnisse eines anerkannten
Prüfinstitutes in deutscher Sprache mit folgenden
Materialkennwerten:

Wasseraufnahme (DIN EN 1341/1342/13755)
Biegefestigkeit (DIN EN 1341/12372)
Druckfestigkeit (DIN EN 1342/1926)
Rohdichte (DIN EN 1936)
Frost-Tausalz-Beständigkeit nach DIN EN 1367-6, (TL
Pflaster-StB 06)
Dauerhaftigkeit der Biegefestigkeit gegenüber
Frost-Tau-Wechsel mit 56- FTW (DIN EN
1341/1343/12371/12372), Proben dürfen keine Veränderung
bei der Sichtprüfung aufweisen, keine Änderung des
Leistungsmerkmals Biegefestigkeit um mehr als 20%, mit
Angabe der festgestellten Mittelwerte
Dauerhaftigkeit der Druckfestigkeit gegenüber
Frost-Tau-Wechsel mit 56- FTW (DIN EN 1342/12371/1926),
Proben dürfen keine Veränderung bei der Sichtprüfung
aufweisen, keine Änderung des Leistungsmerkmals
Biegefestigkeit um mehr als 20%, mit Angabe der
festgestellten Mittelwerte
Abriebwiderstand (DIN EN1341 und DIN EN 1342)
Petrographische Beschreibung (DIN EN 1341/1342/12407)
[makroskopisch und polarisationsmikroskopisch am
Dünnschliff]
Frost- und Tausalzbeständigkeit

Anerkannt werden dabei nur Prüfzeugnisse die in
deutscher Sprache und durch ein in Europa (Land muss
CEN-Mitglied sein) ansässiges, allgemein anerkanntes
und vom Lieferanten des Auftragnehmers unabhängiges
Prüfinstitut verfasst sind. Darüber hinaus darf das
Prüfzeugnis nicht älter als 3 Jahre sein. Die Prüfung
der Dauerhaftigkeit gegenüber Frost-Tau-Wechsel muss
jedoch zwingend bereits mit 56 Zyklen erfolgt sein. Es
wird darauf hingewiesen, dass in jedem Fall eine
ausführliche und detaillierte Petrographie vorzulegen
ist, welche Aufschluss über den Mineralbestand und
dessen Eigenschaften gibt, andernfalls kann dies zum
Ausschluss führen. Eine rein makroskopische
Beschreibung/Bestimmung  ist unzureichend.

1.3. Gesteinsmuster:

Die Bieter können aufgefordert werden Mustersteine
vorzulegen. Nach Aufforderung sind die Mustersteine
innerhalb von 5 Werktagen zur Verfügung zu stellen.
Der Bieter hat alle Gesteinsmuster auf der Unterseite
oder auf den Seitenflächen dauerhaft zu kennzeichnen
nach:

Baumaßnahme
Position des Leistungsverzeichnisses
Petrographischer Name
Gewinnungsstätte
Lieferant
Bieter
Prüfbericht-Nr.

2. Mindest- Anforderungen an die Naturwerksteine
Grundlage für die Leistungsanforderungen sowie die
zugehörigen Prüfverfahren sind die relevanten DIN EN
Normen 1341/ 1342/ 1343 und die darin berücksichtigten,
weiterführenden Normen. Für Leistungsanforderungen, die
nicht durch diese Normen geregelt werden, werden
ergänzende Regelwerke herangezogen.

IIn Verdachtsmomenten können Bieter aufgefordert
werden, Probekörper für eine vollständige
mineralogisch- petrographische Vergleichsprüfung
herbeizuführen. Die Probekörper sind innerhalb von 4
Tagen nach Aufforderung durch den Auftraggeber oder die
Bauleitung zur Verfügung zu stellen.
Die Probekörper werden bei Bedarf durch einen vom
Auftraggeber beauftragten Sachverständigen
mineralogisch- petrographisch bzw. durch ein vom
Auftraggeber beauftragtes Prüfinstitut
technisch-physikalisch (ausgewähltes Prüfverfahren)
überprüft. Die Ergebnisse der Überprüfung werden in die
Wertung des Angebotes miteinbezogen. Werden die unten
genannten Mindest-Anforderungen nicht erreicht, so wird
das Angebot aus der Wertung ausgeschlossen.

**01.04.0160 Pflasterdecke Reihenverband**
Pflasterdecke Reihenverband
Formate:
12x12cm(18%), 16x12cm(22,5%), 20x12cm (27,5%), 24x12cm
(32%)
Dicke 12 cm
Ober-, Unterseite und Seitenflächen gesägt und
kugelgestrahlt, Stirnseiten gepalten und nachgerichtet,
Pflasterdecke nach ZTV Pflaster-StB aus Pflastersteinen
aus Naturstein (Mittelformat) herstellen.
Verbandsbedingte Schnittkanten sind in den EP
einzukalkulieren.
Nach dem vollständigen Füllen der Fugen mit
Fugenmaterial ist der Fugenverschluss mit einem
Gesteinskörnungsgemisch 0/2 durch Einfegen und
Einschlämmen herzustellen.
Gesteinsart: Granit, wie vor beschrieben
80% Oberfläche gestrahlt
20% Oberfläche gestockt
Mindestdruckfestigkeit: 120 N/mm²,
Verlegeart: Reihe,
zulässige Abweichung von den Nenn-Flächenmaßen:  5 mm,
zulässige Abweichung von der Nenndicke:  5 mm,
Steine mit größerer Abweichung sind fehlerhaft und
auszusortieren,
(oder die Steine müssen wie gebrochenes Material
gesetzt werden)
Bettungsmaterial: Baustoffgemisch 0/4 bis 0/8, C90/3,
SZ22,
frost-tausalzbeständig,
Fugenmaterial: Baustoffgemisch 0/4 bis 0/8, C90/3,
SZ22, frost-tausalzbeständig,
Verlegebereich: Fahrbeireich Bk 3,2
Menge: 70,000 m²

**01.04.0170 Pflasterschnitt bis 12cm**
Anschlussarbeiten für vorbeschriebenen Pflasterbelag
bis Dicke 12 cm als Zulage
für das Herstellen von Schnittkanten
mit Naßschneidegerät und diamantbesetzter
Trennscheibe.
Sichtbare Kanten gebrochen
Menge: 20,000 m

*Hinweis*

**01.04.0180 Baustelleneinrichtung Asphaltarbeiten**
Baustelleneinrichtung Asphaltarbeiten
(mit Anlieferung eines Fertigers)
Es kann vorkommen, daß die Asphaltarbeiten aus
orgnisatorischen Gründen nicht auf einmal durchgeführt
werden können.
Eine Baustelleneinrichtung wird auf jeden Fall
vergütet. Zusätzliche Baustelleneinrichtung wird nur
vergütet, wenn der AN durch fremdes Verschulden (keine
höhere Gewalt!) nicht an einem Stück durcharbeiten
kann.
Menge: 1,000 Stk

**01.04.0190 Einfassungen abkleben**
Umlaufende Kantensteine oder sonstige Einfassungen oder
Bauteile mit Klebeband vor Verschmutzung beim
Asphalteinbau schützen, einschl. Entfernen des
Klebebandes nach erfolgtem Asphalteinbau.
Menge: 30,000 m

**01.04.0200 ATS aus AC 32 TS herstellen**
Asphalttragschicht aus Asphalttragschichtmischgut
AC 32 TS herstellen auf Frostschutzschicht, bzw.
bauseitiger Abdichtung,
in Fahrbahnen der Belastungsklassen Bk 3,2,
Einbaudicke 18 cm,
mit Bindemittel 50/70.
Menge: 160,000 m²

**01.04.0210 Handeinbau Asphalttragschicht**
Zulage zur Position "ATS aus AC 32 TS herstellen"
in Handeinbau
Menge: 50,000 m²

**01.04.0220 Fugen herstellen Schichtd. 4,0 cm Breite 10 mm**
Fugen in der Dicke der bituminösen Deckschicht mit
schmelzbarem Bitumen-Dichtungsband herstellen.
Vor dem Einbau der Deckschicht vorhandene Wandung
säubern, soweit erforderlich trocknen und mit bituminösem Voranstrich versehen. Nach dem Trocknen des
Voranstriches Fugenband an der zu verklebenden Seite
leicht anschmelzen und an die Wandung gleichmässig
anpressen.
Dicke der Deckschicht bis 4 cm,
Fugenbreite 10 mm.
Menge: 30,000 m

**01.04.0230 Schichtenverbund herstellen**
Schichtenverbund durch Ansprühen der Unterlage mit
bitumenhaltigem Bindemittel herstellen,
mit Ramenspritzgerät, für Zwickel u.ä. mit
Handverdüsung.
Inkl. Reinigung der Fläche.
Bindemittel C60BP4-S,
Ansprühmenge ca. 200g/m².
Menge: 160,000 m²

**01.04.0240 Asphaltbinder**
Asphaltbinderschicht aus Asphalttragschichtmischgut
AC 16 B S herstellen auf vorhandener gebundener
Tragschicht,
Bindemittel Straßenbaubitumen 25/55-55 DIN EN 12591,
für Belastungsklasse 3,2
Schichtdicke 8 cm,
Einbau zwischen Einfassungen.
Menge: 160,000 m²

**01.04.0250 Zulage zur Position "Asphaltbinder"**
Zulage zur Position "Asphaltbinder"
in Handeinbau
Menge: 50,000 m²

**01.04.0260 ADS aus AC11 DN herstellen**
Asphaltdeckschicht aus Asphaltbeton AC 11 DN
herstellen. Das Abstumpfen der Oberfläche wird
gesondert vergütet.
In Fahrbahnen der Belastungsklasse Bk 3,2,
Einbaudicke 4 cm,
mit Bindemittel 50/70.
Menge: 160,000 m²

**01.04.0270 Zulage aufgehellte Deckschicht**
Zulage für aufgehellte Deckschicht
Zuschlagstoff Moräne
Menge: 160,000 m²

**01.04.0280 Handeinbau Asphaltdeckschicht**
Zulage zur Position "ADS aus AC 11 DN herstellen"
in Handeinbau
Menge: 50,000 m²

*Hinweis*

*Hinweis*
Hinweis zu Dehnungsfugen in Borden, Rinnen und
Pflasterstreifen:

Bei den Bordsteinen und davorliegenden Pflasterstreifen
sowie den Muldenrinnen sind alle 5 m Dehnungsfugen aus
Hartschaumeinlagen mit dauerelastischer Vergußmasse
herzustellen.
Die Dehnungsfugen sind in die Positionen einzurechnen
und werden nicht gesondert vergütet.

**01.04.0290 Granitbordstein 10/30**
Bordsteinen aus Naturstein liefern und versetzen
nach TL Pflaster-StB auf 20 cm dickem Fundament aus
Beton C 25/30 gemäß DIN 18318 einschließlich
Rückenstütze.
Bordstein mit durchgehenden Bewegungsfugen herstellen.
Die Stoßfugen sind bis zu 10 mm breit mit Verfüllung
herzustellen.

Gesteinsart: 'Granit',
Mindestdruckfestigkeit: '120 N/mm²
Form: B 10/30, Bordstein ohne Anlauf
Oberfläche: gesägt und gestockt,
Maße: Breite 10 cm, Höhe 30 cm.
Menge: 20,000 m

**01.04.0300 Schnitt Granitbordstein**
Schnitt Granitbordstein 10/30,
für die Herstellung eines Paßstücks
Menge: 8,000 Stk

**01.04.0310 Einfassung Stahlband**
Stahlband als Einfassung, liefern und einbauen
als Einfassung für Asphaltflächen und wassergebundene
Wegedecke, einschl. Fundamenten (20/20/30cm) aus C20/25
im Abstand von 1,0m
Stahlband - Höhe x Dicke 200x4 mm
Material: Stahl-feuerverzinkt, S235JR
einschl. Schraubverbindung mit M8x20 Edelstahl der
Randeinfassungen untereinander
- mit angeschweißten Erdankern aus Flach 2x 20×3(4)mm,
200mm lang, Abstand ca. 1,0m (3 Stück/3m)
Einbau bündig.
Oberfläche: feuerverzinkt nach DIN EN
liefern ab Werk in geraden Längen L = 300cm
wahlweise Einbau in Punktfundamente C20/25.
Menge: 50,000 m

**01.04.0320 Schnitt Stahlband**
Schnitt Stahlband
für die Herstellung eines Passstücks
Menge: 5,000 Stk

**01.04.0330 2-Zeiler Granit, gebundene Bauweise**
2-Zeiler Granit, gebundene Bauweise
Pflasterformate wie vor,
Dicke 12 cm für Belastungsklasse Bk 0,3

Bettung: Bettungsschicht frei von Eisenbestandteilen
aus wasserdurchlässigem Edelsplittbeton, Körnung 2/8,
Festigkeit C30/37, Kornaufbau
nach Terzaghi auf die offenporige Dränbeton
Dicke der Bettung 20 cm,
Bettungsmaterial geeinget für
Verkehrsbelastungsklasse 5-7
gemäß den Anforderungen des DNV
"Richtlinie Pflaster- und Plattendecken"

Aufbringen einer Haftbrücke auf der Unterseite des
Pflasters mit geeigneter Haftschlämme (zementgebunden,
kunststoffmodifiziert). Zugabe von Quarzsand (F32) gem
Eignungsprüfung. Eignungsprüfung und Prüfzeugnis ist
vorzulegen.
Verlegung auf Bettung frisch in frisch.
Fugen: 10 mm, verfugen wird gesondert vergütet.
Gesteinsart: Granit, Siehe Materialbeschreibung
Oberfläche kugelgestrahlt.

Verlegebereich: 2-Zeiler um Einbringschächte
Heizmittellager
Menge: 30,000 m

**01.04.0340 Zulage Fugen Natursteinpflaster**
Zulage Fugen für vorher beschriebenes
Natursteinpflaster herstellen:

Fugenbreite 10mm
Fugenverfüllung mit Epoxitharzmörtel,
2 bis 3mm unter OK Pflaster verfüllen.
Farbe grau, entsprechend der Pflasterfarbe abzumischen

Flächen nach dem Verfugen säubern. Es dürfen keine
Spuren des Fugenmörtels auf dem Naturstein sichtbar
sein!

Frisch verfugte Fläche mindesten 24 Std, bzw. nach
Herstelleragaben gegen Niederschlag schützen!
Menge: 20,000 m²

*Hinweis*

**01.04.0350 Vlies 300g/qm als Trennlag in Traufe**
Vlies 300g/qm
Geo- Textil Schutzvlies, thermisch verfestigt,
liefern und verlegen auf Schottertragschicht
mit Überlappung der Stöße min. 20 cm,
zur Trennung  von Schottertragschicht und
Muschelkalkschotter, Breite bis 50 cm.
Menge: 5,000 m²

**01.04.0360 Traufstreifen Muschelkalkschotter**
Traufstreifen aus
Muschelkalkschotter, Körnung 8/16, frostsicher
Farbe: grau
Schichtdicke 10 cm,
Breite der Schüttung bis 20 cm.
Bemusterung durch Bauleitung vor Einbau.
Liefernachweis erforderlich.
Menge: 5,000 m²

#### Titel 01.05 Versorgungsleitungen

**01.05.0010 Boden Leitung Aushub 1,80 m**
Boden der Gräben für Versorgungsleitungen profilgerecht
ausheben. Nach Einbau der Leitungen wieder verfüllen
und verdichten.
Leitungsgraben für Rohrleitungen, Sickereinrichtungen,
Kabel und dgl. herstellen.
Die Abrechung des Leitungsgrabenaushubes erfolgt
nach lichten Baugrubenabmessungen.
Die Abrechnungsbreiten und -tiefen gelten auch im
Bereich der Schächte, der Arbeitsräume für
Rohrverbindungen und Kabelmuffen, darüber
hinausgehender Aushub gehört zum Leistungsumfang.
Nach den Zusätzlichen Technischen Vertragsbedingungen
und Richtlinien für Aufgrabungen in Verkehrsflächen
(ZTVA-StB),
Bodenverdrängung über 10 bis 20 %,
verdrängten Boden seitlich planieren bzw laden,
Aushubtiefe  bis 1,80 m,
ab Rohplanum,
Sohlenbreite der Gräben 0,40 m,
Homogenbereich B2
Bodenklasse nach DIN 18300 (alt) 3-4
(Umrechnung 2 t/m3 = 2:1)
Menge: 15,000 m³

**01.05.0020 Sohle verdichten Fundamente und Leitungsgräben**
Gründungssohle verdichten für Fundamente und
Leitungsgräben,
EV2>45 MN/m2.
Menge: 20,000 m²

**01.05.0030 Füllmaterial Einbettung**
Sand 0/2 mm zur Bettung und Ummantelung und Abdeckung
von Leitungen, Kabeln oder Kabelschutzrohren in der
Leitungszone
nach Angabe des zuständigen Unternehmens, Eigentümers
oder Betreibers und der Bauleitung liefern, fachgerecht
einbauen und verdichten.
profilgerecht, in zwei Lagen,
Bettung 15 cm Überfüllung 20 cm
über Kabel bzw. Kabelschutzrohr
oder Versorgungsleitung.
Bettungshöhe: 0,15 m.
Material: Mainsand
Körnung: 0/2 mm
verdichten, Verdichtungsgrad DPr 97 %
Abrechnung nach technischer Vorschrift.
Menge: 5,000 m³

*Hinweis*
ENTWÄSSERUNGSRINNEN

**01.05.0040 Entwässerungsrinne C 250**
Entwässerungsrinne für Klasse C 250 entsprechend DIN EN
1433 und DIN 19580, mit integrierter EPDM-Dichtung zur
Ausbildung eines wasserdichten Rinnenstoßes
entsprechend IKT Prüfsiegel D01059, aus frost- und
tausalzbeständigem Polymerbeton, mit integriertem
Kantenschutz aus verzinktem Stahl, mit schraubloser
Sicherheitsarretierung Drainlock,
  Nennweite 10,0 cm,
  Baubreite 13,5 cm,
Baulänge 100,0 cm,
Bauhöhe 15,0 cm, o. Sohlengefälle, mit fließoptimiertem
V-Querschnitt, mit Ausnehmungen an der Außenwand zur
Verankerung im Fundamentbeton.
Inkl. aller benötigten Erd- und Fundament- und
Einpassarbeiten.
Inkl. sämtlicher Aushub- und Erdarbeiten.

Abdeckungen Kl. C 250 DIN EN 1433 mit Arretierung
Drainlock als:
Abdeckrost Gusseisen liefern und nach Einbauanleitung
des Herstellers verlegen.
Inkl. zwei Haken zum Abnehmen der Rostabdeckungen.
Menge: 5,000 m

**01.05.0050 Zulage Einlaufkasten**
Zulage Einlaufkasten für vor beschriebene Rinne.
Menge: 1,000 Stk

**01.05.0060 Entwässerungsrinne B 125**
Entwässerungsrinne für Klasse B 125 entsprechend DIN EN
1433 und DIN 19580, mit integrierter EPDM-Dichtung zur
Ausbildung eines wasserdichten Rinnenstoßes
entsprechend IKT Prüfsiegel D01059, aus frost- und
tausalzbeständigem Polymerbeton, mit integriertem
Kantenschutz aus verzinktem Stahl, mit schraubloser
Sicherheitsarretierung Drainlock,
  Nennweite 10,0 cm,
  Baubreite 13,5 cm,
Baulänge 100,0 cm,
Bauhöhe 15,0 cm, o. Sohlengefälle, mit fließoptimiertem
V-Querschnitt, mit Ausnehmungen an der Außenwand zur
Verankerung im Fundamentbeton.
Inkl. aller benötigten Erd- und Fundament- und
Einpassarbeiten.
Inkl. sämtlicher Aushub- und Erdarbeiten.

Abdeckungen Kl. B 125 DIN EN 1433 mit Arretierung
Drainlock als:
Abdeckrost Gusseisen liefern und nach Einbauanleitung
des Herstellers verlegen.
Inkl. zwei Haken zum Abnehmen der Rostabdeckungen.
Menge: 22,000 m

**01.05.0070 Fassaden- und Terrassenrinne,**
Fassaden- und Terrassenrinne,
stufenlos von oben höhenverstellbar 5,5 - 7,8 cm,
für Rostbreite 25 cm in nicht überdachten Bereichen,
einseitig integrierte Kiesleiste gegen fassadenseitige
Staunässe, 4mm Drainschlitze,
geschlossener Rinnenboden (lagestabil bei der
Verstellung), inkl. zugehörender Stirnwände,
werkseitig vormontiertes Rostverriegelungs- und
Rinnenverbindungssystem,
heraustrennbarer Stichkanalanschluss,
einliegender Rost MW 30/10,
begehbar sowie rollstuhlbefahrbar,
hydraulische Leistung 1,50-2,50 l/(sec*m),
liefern und verlegen.
Inkl. aller benötigten Erd- und Fundament- und
Einpassarbeiten.
Material: Stahl verzinkt
Baubreite: 25 cm
Bauhöhe: 5,5 - 7,8 cm (Typ I)
pro laufende Meter
Menge: 2,000 m

**01.05.0080 Stirnwand für Rinnenanfang-/ende Multiline Seal in,**
Stirnwand für Rinnenanfang-/ende Multiline Seal in,
mit integriertem Kantenschutz aus verzinktem Stahl,
aus frost- und tausalzbeständigem Polymerbeton,
mit Lippenlabyrinthdichtung aus NBR für waagerechten,
  wasserdichten Rohranschluss DN/OD 110,
Nennweite 10,0 cm,
Baubreite 13,5 cm
Baulänge 3,0 cm,
für die Bauhöhen 15,0 cm,
liefern und einbauen.
Menge: 4,000 Stk

**01.05.0090 Entwässerungsrinne, Längenanpassung**
Längenzuschnitt der Entwässerungsrinne-/roste
fachgerecht herstellen, Sohlhöhe 150-350mm.
Inkl. aller benötigten Arbeitsschritte.
Menge: 2,000 Stk

**01.05.0100 Hofablauf 25/25**
Hofablauf aus Polymerbeton,
Belastungsklasse B125 nach EN124-1
Baulänge 25 cm,
Baubreite 25 cm,
Bauhöhe 44,5 cm,
mit aufliegendem Gussrahmen,
mit Stegrost aus Kugelgraphitgußeisen EN-GJS
einliegend,
Schlitzweite 12mm,
mit schraubloser Arretierung,
mit integriertem herausnehmbaren Geruchsverschluss,
mit Schlammeimer aus Kunststoff PP,
mit integrierter Lippenlabyrinthdichtung für den
waagerechten Anschluss von Kunststoffrohren DN/OD 110,
liefern und nach Angaben des Herstellers einbauen,
inkl. Anschluss an Leitung.
Menge: 2,000 Stk

*Hinweis*
In die Einheitspreise für die Angleichung von
vorhandenen Schachtabdeckungen an die neue Straßenhöhe
sind alle hierzu erforderlichen Arbeiten einzurechnen.
Dabei kann von folgendem Regelablauf ausgegangen
werden:

1. Freilegen des Schachtes einschließlich des hierzu
erforderlichen Handaushubes nach dem Aushub des Planums
der Verkehrsflächen und Sichern des Schachtes während
der gesamten Bauphase.
2. Abnehmen und gesichertes Zwischenlagern der
Schachtabdeckung einschließlich des Förderns,
Aufnehmens und Abladens innerhalb der Baustelle.
3. Auflegen einer provisorischen Abdeckung aus
Stahlplatte, einschließlich des späteren Entfernens
sowie bedarfsweise zwischenzeitlichen Abnehmens und
Wiederauflegens während der Arbeiten.
4. Nach dem Einbau der Asphalttragschicht Freistemmen
des Schachtbereiches einschließlich provisorischem
Verfüllen mit Sand und Wiederauffüllen der Randbereiche
mit Mischgut der Asphalttragschicht.
5. Nach dem Einbau der Asphaltdeckschicht Freistemmen
des Schachtes, Entfernen der Sandverfüllung und
höhengerechter Einbau des Auflagerringes mit Abdeckung.

Beabsichtigt der Bieter, die Angleichung mit einem
abweichenden Ablauf der Arbeiten durchzuführen, so hat
er bei seiner Kalkulation zu berücksichtigen, daß für
daraus bedingte Erschwernisse keine weitergehenden
Ansprüche gestellt werden können.

**01.05.0110 Schachtabdeckung anpassen**
Vorhandene Schachtabdeckung anpassen, in Fahrflächen,
Fußgängerbereichen, Vegetationsflächen
Abmessungen ca. 65 cm Durchmesser (incl. Rahmen),
höhenmässig anpassen,
Ausführung mit Auflagerringen DIN 4034-2,
Höhe in mm '60 mm', 80 mm oder 100 mm
verlegen in Mörtel MG III, Fugen
glatt verstreichen.
Ausgleichsringe werden gesondert vergütet.
Menge: 3,000 Stk

**01.05.0120 Betonauflagering Ring n. DIN 4034 Höhe 60 mm**
Betonauflagering, lichter DU 625 mm, in Mörtel MG III
nach DIN 1053 versetzen.
Fugen glattstreichen.
Ring nach DIN 4034.
Ringhöhe 60 mm.
Menge: 3,000 Stk

**01.05.0130 Betonauflagering Ring n. DIN 4034 Höhe 100 mm**
Betonauflagering, lichter DU 625 mm, in Moertel MG III
nach DIN 1053 versetzen.
Fugen glattstreichen.
Ring nach DIN 4034.
Ringhöhe 100 mm.
Menge: 3,000 Stk

**01.05.0140 Ring für Betonschächte**
Betonschächte
aus Schachtring mit Steigeisen,
aus Beton Durchmesser 1000, Höhe 500
liefern und einbauen
Schachtkonus, abheben, Schachtring einsetzten und
Schachtkonus wieder aufsetzen,
einschießlich aller Neben- und Abdichtungsabreiten.
Menge: 3,000 Stk

**01.05.0150 Schachtabdeckung, Klasse D 400, rund, DN 625**
Schachtabdeckung, Klasse C 250, rund, DN 625 nach
DIN EN 124, DIN 1229, mit Dämpfungseinlage,
Lüftungsöffnungen, Rahmen, Deckel aus Gusseisen GGG,
aufklappbar mit Gelenk oder zwei wartungsfreien,
schraublosen, verkehrssicheren Arretierungen liefern,
auf Mörtelfuge aus schnell abbindenden Mörtel, nach
DIN 19573 versetzen.
Menge: 1,000 Stk

**01.05.0160 Anschluß an vorhandenem Schacht, KG-R. DN 100**
Fachgerechten Anschluß an bauseitigen Revisionsschacht
herstellen.
Einschließlich Anbohren der Schachtwand mittels
Kernbohrung sowie dem ordnungsgemäßen Verschluss inkl.
Abdichtung und aller erforderlichen Anschlußmaterialien
(z.B. Schachtfutter, Anbohrstutzen).
Anschluß: KG-Rohr DN 100
Menge: 1,000 Stk

**01.05.0170 Kanalrohre aus PP (Polyproylen) DN 100**
Kanalrohre aus PP (Polyproylen) DN 100
Hochlast-Vollwand-Kanalrohre mit Steckmuffe und
festintegriertem Safety-Lock-Sicherheitsdichtsystem mit
Dichtung aus EPDM nach DIN EN 1852 liefern und nach DIN
EN 1610 höhen- und fluchtgerecht verlegen.
Der statische Nachweis (Rohrstatik) ist zu führen und
dem Auftraggeber auf Verlangen vorzulegen.
Dichtheitsprüfung nach DIN 4033.
Ringsteifigkeit SN 8, ohne Zusatz von Füllstoffen,
hochabriebfest.
Menge: 30,000 m

**01.05.0180 Zulage Bögen DN 100**
Zulage zu den PP-Rohren, SN 10, für das Liefern und
Verlegen von Bögen, DN 100, verschiedene Krümmungen
<= 90°
Menge: 10,000 Stk

**01.05.0190 Zulage Abzweige DN 100**
Zulage zu den PP-Rohren für das Liefern und Verlegen
von PP-Abzweigen 45° mit werkseitig eingelegtem
Lippendichtring für die Entwässerungskanäle. Die
Abzweige werden in der Hauptleitung übermessen;
Steifigkeitsklasse SN10; Hauptrohr DN 100,
Abzweig DN 100
Menge: 1,000 Stk

*Hinweis*
SICKERPACKUNG

**01.05.0200 Vlies 300g/qm**
Vlies 300g/qm
Geo- Textil Schutzvlies, thermisch verfestigt,
liefern und verlegen,
mit Überlappung der Stöße min. 30 cm,
z.B zur Trennung Unterbau-Tragschicht.
Menge: 50,000 m²

**01.05.0210 Sickerpackung Drainagekies**
Sickerpackung aus gewaschenem Drainagekies
Körnung 16/32 herstellen.
Einbauen in bereits erstellte Gräben.
Einbaubreite: 130 cm
Einbauhöhe: 80 cm
Die Sickerpackung ist allseitig zum anstehenden Boden
in Vlies 300g/m² zu ummanteln.
Menge: 10,000 m³

#### Titel 01.06 Baukonstruktionen

**01.06.0010 Planum herstellen und Gründungssohle verdichten**
Planum herstellen und Gründungssohle verdichten
in der Baugrube
Menge: 20,000 m²

*Hinweis*
MAUERSCHEIBEN

**01.06.0020 Mauerscheiben als Stahlbetonfertigteil 80x99**
Mauerscheiben als Stahlbetonfertigteil
liefern und einbauen, inkl. Erd- und Fundamentarbeiten.

Mauerscheibe

Baulänge: 99 cm
Höhe: 80 cm
Fußbreite: gemäß Lastfall u. Herstellerangabe
Wandstärke: 12 cm
Oberfläche: Grau Sichtbeton

Belastung: Lastfall Nr. 4
Sichtbetonklasse SB 3, Beton C 35/45
Expositionsklassen XC4, XD3, XF2
inkl. Bettung aus Beton C 20/25, Dicke 15, 5 cm
Mörtelschicht und Sauberkeitsschicht frostfrei.

Fertigteile engfugig verlegen. Zwischen den
Fertigelementen erdseitig mit Bitumensperrbahnstreifen
Breite 20 cm rückseitig anbringen.
Menge: 7,000 Stk

**01.06.0030 Mauerscheiben als Stahlbetonfertigteil 155x99**
Mauerscheiben als Stahlbetonfertigteil
liefern und einbauen, inkl. Erd- und Fundamentarbeiten.

Mauerscheibe

Baulänge: 99 cm
Höhe: 155 cm
Fußbreite: gemäß Lastfall u. Herstellerangabe
Wandstärke: 12 cm
Oberfläche: Grau Sichtbeton

Belastung: Lastfall Nr. 4
Sichtbetonklasse SB 3, Beton C 35/45
Expositionsklassen XC4, XD3, XF2
inkl. Bettung aus Beton C 20/25, Dicke 15, 5 cm
Mörtelschicht und Sauberkeitsschicht frostfrei.

Fertigteile engfugig verlegen. Zwischen den
Fertigelementen erdseitig mit Bitumensperrbahnstreifen
Breite 20 cm rückseitig anbringen.
Menge: 6,000 Stk

*Hinweis*
TREPPENANLAGE

**01.06.0040 Sauberkeitsschicht**
Sauberkeitsschicht auf verdichtetem Planum, C 12/15,
Schichtdicke 10 cm, Ebenheit zum anschließenden
Aufstellen einer Schalung.
Menge: 15,000 m²

**01.06.0050 Fundament Treppenanlage**
Unterkonstruktion für Granitblockstufentreppe,
aus Beton C 30/37, XC4, XD3, XF4
als geschaltes Fundament herstellen,
bewehrt mit Matte Q 188, Betonstahl 500 M / 500 S
Treppenbreite bis 150 cm,
inkl. Erdaushubarbeiten.
Höhe der Unterkonstruktion unter der untersten Stufe
65cm an der obersten Stufe 25 cm,
inkl. Bewehrung auf  Sauberkeitsschicht.
Darunter 15cm Frostschutzschicht 0/32.
Abrechnung über Lieferscheine.
Menge: 2,000 Stk

**01.06.0060 Treppenstufe Antrittstufe 1**
Granitblockstufen liefern und auf zu erstellendem
Frischbetonfundament einbauen,

Blockstufe:
Einzellänge 150 cm,
Höhe/Tiefe: 20/35 cm
für Steigungsverhältnis 15/32 cm

Blockstufen als Granitfertigteil,
Expositionsklasse Frostangriff mit Taumittel,
auf Sauberkeitsschicht einbauen.

2 Sichtseiten (O/V) Sichtseiten gestrahlt,
Auftrittsfläche rutschhemmend (R11),
Kanten gefast,
Blockstufen genau ausrichten, Trittfläche in der Länge
waagerecht verlegen,
Überlappung der Stufen 30mm,
Gefälle Auftritt nach vorne für Wasserablauf 5 mm

einschließlich je Stufe zwei Stück Verschiebesicherung
aus Rundstahl V2A, Ø 10mm, Länge 150 mm.
Menge: 2,000 Stk

**01.06.0070 Treppenstufe Zwischenstufe 2**
Granitblockstufen liefern und auf zu erstellendem
Frischbetonfundament einbauen,

Blockstufe:
Einzellänge 150 cm,
Höhe/Tiefe: 15/35 cm
für Steigungsverhältnis 15/32 cm

Blockstufen als Granitfertigteil,
Expositionsklasse Frostangriff mit Taumittel,
auf Sauberkeitsschicht einbauen.

2 Sichtseiten (O/V) Sichtseiten gestrahlt
Auftrittsfläche rutschhemmend (R11),
Kanten gefast,
Blockstufen genau ausrichten, Trittfläche in der Länge
waagerecht verlegen,
Überlappung der Stufen 30mm,
Gefälle Auftritt nach vorne für Wasserablauf 5 mm

einschließlich je Stufe zwei Stück Verschiebesicherung
aus Rundstahl V2A, Ø 10mm, Länge 150 mm.
Menge: 16,000 Stk

**01.06.0080 Treppenstufe Austrittstufe 3**
Granitblockstufen liefern und auf zu erstellendem
Frischbetonfundament einbauen,

Blockstufe:
Einzellänge 150 cm,
Höhe/Tiefe: 15/32 cm
für Steigungsverhältnis 15/32 cm

Blockstufen als Granitfertigteil,
Expositionsklasse Frostangriff mit Taumittel,
auf Sauberkeitsschicht einbauen.

2 Sichtseiten (O/V) Sichtseiten gestrahlt
Auftrittsfläche rutschhemmend (R11),
Kanten gefast,
Blockstufen genau ausrichten, Trittfläche in der Länge
waagerecht verlegen,
Überlappung der Stufen 30mm,
Gefälle Auftritt nach vorne für Wasserablauf 5 mm

einschließlich je Stufe zwei Stück Verschiebesicherung
aus Rundstahl V2A, Ø 10mm, Länge 150 mm.
Menge: 2,000 Stk

*Hinweis*
MAUERERGÄNZUNG

**01.06.0090 Ortbeton Fundamente C30/37**
Ortbeton der Fundamente für Natursteinmauer liefern und
einbauen, Untergrund waagerecht,
obere Betonfläche waagerecht,als Schwerbeton
DIN EN 206-1,aus Stahlbeton,
Bewehrung gesondert vergütet,
Expositionsklasse Betonbewehrungskorrosion
(DIN EN 206-1 / DIN 1045-2),
Expositionsklasse Frost-/Tauwechsel-Angriff
XF1 (DIN EN 206-1 / DIN 1045-2),
Druckfestigkeitsklasse C30/37,
Dicke 30 cm,
Breite 40 cm.
Menge: 6,000 m³

**01.06.0100 Betonstahl 500 M**
Betonstahl
liefern, biegen, schneiden und verlegen von
Betonstahl 500 M
Menge: 400,000 kg

**01.06.0110 Betonstahl 500 S**
Betonstahl
liefern, biegen, schneiden und verlegen von
Betonstahl 500 S
Menge: 400,000 kg

**01.06.0120 Frostschutzschicht**
Frostschutzschicht
Verdichtungsgrad Ev2 100MN/m2
aus Schotter-Splitt-Brechsand-Gemisch,
Koernung 0/56 mm,
abgerechnet wird nach Flächenaufmaß
Schichtdicke 30 cm.
Menge: 10,000 m²

**01.06.0130 Mauerwerk aus Buntsandstein**
Mauerwerk aus Buntsandstein,
als hammerrechtes Schichtmauerwerk auf neuen
Betonfundamentent hohlraumfrei Mörtelgruppe II
erstellen.
Inkl. Anschluss an bestehende Mauer erstellen.
Das Steinmaterial ist bauseits vorhanden.
Mauerwerk 2-häuptig,
auf vor beschriebenem Fundament aufbauen,
Wandstärke 40cm,
Wandhöhe bis ca.0,50m
Abrechnung erfolgt nach m2 vertikaler
Wandansichtsfläche.
Steinmaße ca.: 25 x 40 x 30-60 cm
Menge: 14,000 m²

*Hinweis*
METALLBAU

*Hinweis*
Die beschriebene Leistung ist einschließlich aller
Zuschnittarbeiten sowie aller erforderlichen
Bohrarbeiten und geeigneter Befestigungsmaterialien aus
Edelstahl V2A.
Keine scharfen Kanten.
Schweißwülste dürfen nicht sichtbar sein.

Vor Fertigung ist eine Werkzeichnung mit dem genauen
Aufmaß vom AN zur Freigabe anzufertigen.

**01.06.0140 Handlauf 1**
Handlauf herstellen, liefern und in zu erstellende
Bohrung an der Stahlbetonwand befestigen.

Handlauf:
Abmessungen: Durchmesser 42,4mm, Länge gesamt: ca.
3500mm, Ausrundung an Enden 100mm, Höhe an Vorderkante
Stufe beträgt 800mm

Material: V2A Rohre, Oberfläche geschliffen, mit
halbkreisförmigen Enden

Handlauf am unteren Ende über Rosette (DRM 100x6mm) an
bestehenden Stahlbetonwand befestigen;
Zwischenbefestigung über Distanzhülle und Rosette (DRM
100x6mm) an Stahlbetonwand (Abstand zur Wand 100mm)
Am oberen Ende über Distanzhülse auf Pfosten
aufgesetzt.
Menge: 1,000 Stk.

**01.06.0150 Handlauf 2**
Handlauf herstellen, liefern und in zu erstellende
Bohrung an der Stahlbetonwand befestigen.

Handlauf:
Abmessungen: Durchmesser 42,4mm, Länge gesamt: ca.
3500mm, Ausrundung an Enden 100mm, Höhe an Vorderkante
Stufe beträgt 800mm

Pfosten:
Abmessungen: Durchmesser 42,2mm, Länge ca. 900mm
mit unterer Abdeckrosette (DRM 100x6mm) mittels
Kernbohrung auf oberster Treppenstufe versetzen

Material: V2A Rohre, Oberfläche geschliffen, mit
halbkreisförmigen Enden

Handlauf am unteren Ende über Rosette (DRM 100x6mm) an
bestehenden Stahlbetonwand befestigen;
Zwischenbefestigung über Distanzhülle und Rosette (DRM
100x6mm) an Stahlbetonwand (Abstand zur Wand 100mm)
Am oberen Ende über Distanzhülse auf Pfosten
aufgesetzt.
Menge: 1,000 Stk.

**01.06.0160 Absturzsicherung**
Absturzsicherung

Geländer aus Flachstahl (40/10 mm) zur Absturzsicherung
herstellen.
Das Geländer besteht aus sechs Feldern à 3.000 mm, die
auf der vorhandenen Betonmauer aufgedübelt werden.
Die Gesamtgrundrisslänge beträgt 18.000mm
Die Felder werden über die Flachstahlrahmen mit den
Nachbarfeldern verschraubt.

Felder:
Rahmen aus Flachstahl 40/10mm, Höhe 500mm, Breite
unterschiedlich
Füllungen als Vertikalstäbe aus Flachstahl 40/10mm.
Höhe: 500 mm.
Der Achsabstand der einzelnen "Flachstahlprofile"
beträgt 80 mm. Abweichungen Gesamtmaß vom Raster sind
über mehrere Stababstände(optisch passend)
auszugeichen.
Material Stahl, feuerverzinkt und pulverbeschichtet:
Rahmen RAL 7016, bzw. gemäß Bemusterung/Freigabe durch
den Bauherrn.

Befestigung:
Verschraubung der Flachstahlrahmen untereinander.
Befestigung der Elemente auf der Betonmauer mittels
angeschweißter Fussplatten 100 x 140 mm (feuerverzinkt
und pulverbeschichtet in RAL 7016) am Anfang und Ende
der Elemente mit jeweils vier Verschraubungen.
Zwischenverschraubung des Flachstahlrahmens auf der
Mauer.
Löcher vorgefertigt
Inkl. der erforderlichen Bohrarbeiten und passender
Verschraubungen,geeignete Befestigungsmittel nach Wahl
des AN.

Pfosten:
Zwischen zwei Feldern befindet sich ein Pfosten aus
Flachstahl. (40/10mm). Die Pfosten schließen in der
Höhe mit den Zaunfeldern bündig ab.
Pfosten mittels Fussplatte auf Mauer befestigt
Felder über Flachstahlrahmen an Pfosten befestigt
Geeignete Befestigungsmittel nach Wahl des AN.
RAL 7016, bzw. gemäß Bemusterung.

Geländer ist auf der Mauer mittig auszurichten.
Menge: 18,000 m

#### Titel 01.07 Vegetationstechnische Bodenarbeiten

**01.07.0010 Böschungssicherung Gewebe Jute Nadelholzpflöcke L 25-40cm 1St/m2**
Böschungssicherung als Erosionsschutz, aus Gewebe aus J
ute, Überlappungsbreite mind. 30 cm, Befestigung mit Na
delholzpflöcken, Länge über 25 bis 40 cm, Menge 1 Stück
/m2.
Menge: 30,000 m²

**01.07.0020 VTS Gehölzfläche/Rasenfläche lockern/fräsen Tiefe 15 cm**
Vegetationstragschicht Gehölzflächen/Rasenflächen
lockern, fräsen, Tiefe 15 cm,
Bodengruppe 3 DIN 18915.
Menge: 150,000 m²

**01.07.0030 Planum Gehölzfläche/Rasenfläche**
Feinplanum für Gehölzfläche/Rasenfläche herstellen,
zulässige Abweichung von der Sollhöhe 2 cm,
Anschlüsse an Wege, Plätze und sonstige Beläge
2 cm unter Belagoberfläche,
Steine, Fremdkörper, Unkraut und schwer verrottbare
Pflanzenteile ablesen, Dauerunkräuter ausgraben,
Durchmesser der Steine und Fremdkörper ab 5 cm,
Stoffe laden und entsorgen. Entsorgungskosten sind in
die Position mit einzurechnen.
Bodengruppe 1 nach DIN 18 915 Teil 1,
Abrechnung nach Aufmaß in der Abwicklung.
Menge: 150,000 m²

**01.07.0040 Zulage für geneigte Pflanzfläche Flächen bis 1:2,5**
Zulage für geneigte Pflanzfläche Flächen bis 1:1,7
für erhöhten Aufwand bei Planie, Pflanzung und
Fertigstellungspflege.
Menge: 100,000 m²

#### Titel 01.08 Pflanzung

*Hinweis*
Alle Pflanzen müssen DIN 18 916 entsprechen. Der
Auftragnehmer hat sofort nach der Auftragserteilung die
vollständige und termingerechte Anlieferung der
Pflanzen zu veranlassen. Sind einzelne Pflanzen
(Anzahl, Gattung, Art, Sorte, Sortierung, Güteklasse)
nicht termingerecht zu beschaffen, ist die Bauführung
umgehend zu verständigen. Dabei sind ihr entsprechende
Ersatzvorschläge über beschaffbare Pflanzen zu machen.
Art, Umfang und Zeitpunkt der Ersatzlieferung werden
von der Bauführung festgelegt.

Alle zu liefernden Pflanzen müssen den Güte- und
Kennzeichnungsbestimmungen für Baumschulpflanzen des
Bundes Deutscher Baumschulen in der jeweils neuesten
Fassung entsprechen.
Es ist grundsätzlich die Güteklasse A zu liefern.
Die Pflanzen werden vor Ort unter Mitwirkung der
Bauleitung und des AN ausgestellt.

*Hinweis*
Allgemeine Informationen und Festlegungen:

Für die folgende Position ist die Pflanzarbeit und das
Anwässern mit eingeschlossen (Nachplanieren,
Gießränder).

Pflanzenlieferung frei Verwendungstelle, einschl.
Abladen, evtl. Zwischenlagerung oder Einschlagen und
Transport zur Pflanzstelle. Die Pflanzflächen befinden
sich in Teilen in einer Böschungslage. Hierfür erfolgt
keine gesonderte Vergütung. Der Umstand ist in den EP
miteinzukalkulieren.

Liefernachweise
Alle gelieferten Materialien sind zur Abrechnung,
spätestens zur Schlussrechnung, mit Lieferscheinen
nachzuweisen.
Der Herkunftsnachweis gebietsheimischer Pflanzen ist
vor der Pflanzenlieferung zu erbringen.

*Hinweis*
Sträucher

**01.08.0010 Corylus avellana**
Corylus avellana - Haselnuss
Str. 2xv, h. 60-100 cm
Menge: 20,000 Stk

**01.08.0020 Crataegus monogyna**
Crataegus monogyna - Weißdorn
Str. 2xv, h. 60-100 cm
Menge: 20,000 Stk

**01.08.0030 Cornus sanguinea**
Cornus sanguinea - Roter Hartriegel
Str. 2xv, h. 60-100 cm
Menge: 20,000 Stk

**01.08.0040 Cornus mas**
Cornus mas - Kornelkirsche
Str. 2xv, h. 60-100 cm
Menge: 20,000 Stk

**01.08.0050 Ribes alpinum**
Ribes alpinum - Alpen-Johannisbeere
Str. 2xv, h. 60-100 cm
Menge: 20,000 Stk

**01.08.0060 Prunus spinosa**
Prunus spinosa - Schlehe
Str. 2xv, h. 60-100 cm
Menge: 20,000 Stk

*Hinweis*
RASEN / WIESE

**01.08.0070 Rasenansaat Landschaftsrasen Standard mit Kräuter RSM 7.1.2**
Rasenansaat
mit Regel-Saatgutmischung Landschaftsrasen, Standard
mit Kräuter RSM 7.1.2
in einem Arbeitsgang,
Saatgutmenge 25 g/m2,
Abrechnung in der Abwicklung.
Menge: 150,000 m²

#### Titel 01.09 Fertigstellungspflege

*Hinweis*
Die Pflegegänge erfolgen in Absprache
mit der Bauleitung, bei entsprechender
Witterung kann sich die Anzahl der
Pflegegänge verändern.
Pflegegänge sind mindestens zwei Tage vor Ausführung
bei der BL anzumelden, die Meldung der Ausführung ist
binnen 24 Stunden durch eine Pflegetabelle zu
dokumentieren und mittels Gegenzeichnung durch die BL
bzw. den AG zu bestätigen.
Nicht bestätigte Pflegegänge werden nicht anerkannt.

WASSER
Wasser kann an vorhandenen Zapfstellen entnommen
werden.
Entnahmestelle: Betriebsgelände der AM-Trockau.

Wasser liefern und aufbringen
Wassergänge erfolgen durch eine direkte Wassergabe
keine Auswurfbewässerung zulässig.

Für alle Wässergänge gilt, soweit nicht ausdrücklich
von der BL verlangt:
Mindestabstand je Wässergang 1 Woche
Durch länger anhaltende Trockenperioden kann sich der
Abstand der einzelnen Wassergänge verkürzen.

ABRECHNUNG
Hier sind immer die tatsächlich vorhanden Mengen
(Flächen und Stückzahlen) angegeben, der EP beinhaltet
die Arbeitsgänge
(z.B.: ausgeschrieben 10 Arbeitsgänge (AG)
ausgeführt 7 AG = EP x 0,7)

**01.09.0010 Kräuter-/Wiesenmischung mähen**
Kräuter-/Wiesenmischung mähen.
Schröpfschnitt wegen unerwünschter Unkräuter 2
Arbeitsgänge. Erste Arbeitsgang ca. 6 Wochen nach
Aussaat, Schnitthöhe ca. 7 cm.
Mähgut laden, in Eigentum des AN übernehmen und von der
Baustelle entfernen.
Abrechnung in der Abwicklung.

2x150m²=300 m²
Menge: 300,000 m²

**01.09.0020 Wässern Ansaatfläche**
Wässern der Ansaatfläche,
Mindestwassermenge je Arbeitsgang/m² 15 l,
5 Arbeitsgänge,
Abrechnung in der Abwicklung.

5x150 m²=750 m²
Menge: 750,000 m²

**01.09.0030 Wässern Gehölze**
Wässern der Gehölze,
Wasser kann an vorhandenen Zapfstellen entnommen
werden,
Mindestwassermenge je Arbeitsgang/St 50 l,
5 Arbeitsgänge,
Abrechnung nach bewässerten Einheiten.
Abrechnung in der Abwicklung.

5x120Stk.=600 Stk.
Menge: 600,000 Stk

**01.09.0040 Ausmähen Gehölzflächen**
Ausmähen der Gehölzflächen, je Pflanze einen Bereich
von 0,3m DRM  ausmähen,
geneigt bis 1:2,5,
3 Arbeitsgänge,
Schnittgut ist zu entfernen.
Abrechnung in der Abwicklung.

3x120 Stk.x0,3 DRM (0,1m²)=36m²
Menge: 36,000 m²

#### Titel 01.10 Stundenlohnarbeiten

**01.10.0010 Facharbeiter**
Menge: 8,000 h

**01.10.0020 Arbeiter**
Menge: 8,000 h

*Hinweis*
Angeboten wird für das jeweilige Gerät ein
Verrechnungssatz, der sämtliche Aufwendungen für den
Einsatz enthält, insbesondere Gerätevorhalte- und
Betriebsstoffkosten sowie sämtliche Zuschläge
einschließlich der Kosten für das Bedienungspersonal.

**01.10.0030 Hydraulikbagger 0,5 m3-1,0 m3**
Hydraulikbagger einschl. Fahrer,
Löffel-Inhalt 0,5 m3 bis 1,0 m3.
Menge: 8,000 h

**01.10.0040 Felsmeisel**
Zulage zur Position "Hydraulikbagger"
für den Einsatz eines Felsmeisels.
Menge: 8,000 h

**01.10.0050 Lkw/Kipper bis 15,0 t**
Lkw/Kipper bis 15,0 t Nutzlast
einschl. Fahrer
Menge: 8,000 h

**01.10.0060 Kleintransporter**
Kleintransporter auch Kombiwagen/Kleinbus
einschl. Fahrer
Menge: 4,000 h

**01.10.0070 Radlader 37-55 kW**
Radlader einschl. Fahrer,
Schaufelvolumen, über 2,5 bis 3,5m3.
Menge: 8,000 h

**01.10.0080 Radlader 37-55 kW**
Radlader einschl. Fahrer,
Schaufelvolumen, bis 0,7m3.
Menge: 4,000 h

**01.10.0090 Rüttelplatte**
Rüttelplatte, einschl. Bedienung
Wuchtkraft 10 bis 12 kN.
Menge: 4,000 h

**01.10.0100 Vibrationsstampfer**
Vibrationsstampfer, einschl. Bedienung
bis 100 kg Betriebsgewicht
Menge: 4,000 h

**01.10.0110 Kompressorhammer**
Kompressorhammer, einschl. Bedienung
Menge: 4,000 h

USt %: 19,00
